# Sistema de encofrado para pilar circular de hormigón visto

- Propiedad del archivo: CYPE INGENIEROS, S.A.
- Formato: FIEBDC-3/2002
- Divisa: EUR
- Costes indirectos: 3.00 %
- IVA: 21.00 %

## E Estructuras

### EH Hormigón armado

#### EHS Pilares

**EHS018** m² Sistema de encofrado para pilar circular de hormigón visto.
Montaje y desmontaje de sistema de encofrado desechable, para formación de pilar circular de hormigón armado de 35 cm de diámetro medio, con acabado visto con textura lisa en planta de hasta 3 m de altura libre, formado por: superficie encofrante de moldes cilíndricos de bandas de papel kraft, aluminio y polietileno, de un solo uso y estructura soporte vertical de puntales metálicos, amortizables en 150 usos.
Incluye: Replanteo. Montaje del sistema de encofrado. Desmontaje del sistema de encofrado.
Criterio de medición de proyecto: Superficie de encofrado en contacto con el hormigón, medida según documentación gráfica de Proyecto.
Criterio de medición de obra: Se medirá la superficie de encofrado en contacto con el hormigón realmente ejecutada según especificaciones de Proyecto.

| Código | Ud | Descripción | Rendimiento | Precio | Importe |
|---|---|---|---|---|---|
| mt08tub020ie | m² | Molde cilíndrico desechable, de bandas de papel kraft, aluminio y polietileno en espiral, para encofrado de pilares de hormigón, de hasta 3 m de altura y 35 cm de diámetro medio, para acabado visto del hormigón. Incluso accesorios de montaje. (material) | 1.000 | 19.88 | 19.88 |
| mt50spa081a | Ud | Puntal metálico telescópico, de hasta 3 m de altura. (material) | 0.007 | 19.25 | 0.13 |
| mo044 | h | Oficial 1ª encofrador. (mano de obra) | 0.203 | 23.03 | 4.68 |
| mo091 | h | Ayudante encofrador. (mano de obra) | 0.203 | 21.86 | 4.44 |
| % | % | Costes directos complementarios | 2 % | 29.13 | 0.58 |
|  |  | Costes directos |  |  | 29.71 |
