# Foso de ascensor

- Propiedad del archivo: CYPE INGENIEROS, S.A.
- Formato: FIEBDC-3/2002
- Divisa: EUR
- Costes indirectos: 3.00 %
- IVA: 21.00 %

## C Cimentaciones

### CV Elementos singulares

#### CVF Foso de ascensor

**CVF010** m³ Foso de ascensor.
Foso de ascensor a nivel de cimentación, mediante vaso de hormigón armado, realizado con hormigón HA-25/F/20/XC2 fabricado en central, y vertido desde camión, y acero UNE-EN 10080 B 500 S, con una cuantía aproximada de 50 kg/m³. Incluso armaduras para formación de zunchos de borde y refuerzos, armaduras de espera, alambre de atar, separadores y líquido desencofrante MasterFinish RL 294 "MBCC de Sika", para evitar la adherencia del hormigón al encofrado.
Criterio de valoración económica: El precio incluye el montaje y desmontaje del sistema de encofrado, la elaboración de la ferralla (corte, doblado y conformado de elementos) en taller industrial y el montaje en el lugar definitivo de su colocación en obra.
Incluye: Replanteo y trazado de los elementos. Colocación de separadores y fijación de las armaduras. Montaje del sistema de encofrado. Vertido y compactación del hormigón. Desmontaje del sistema de encofrado. Curado del hormigón.
Criterio de medición de proyecto: Volumen medido sobre las secciones teóricas de cálculo, según documentación gráfica de Proyecto.
Criterio de medición de obra: Se medirá el volumen teórico ejecutado según especificaciones de Proyecto.

| Código | Ud | Descripción | Rendimiento | Precio | Importe |
|---|---|---|---|---|---|
| mt08eme040 | m² | Paneles metálicos de varias dimensiones, para encofrar elementos de hormigón. (material) | 0.025 | 52.00 | 1.30 |
| mt50spa052b | m | Tablón de madera de pino, de 20x7,2 cm. (material) | 0.100 | 6.32 | 0.63 |
| mt50spa081a | Ud | Puntal metálico telescópico, de hasta 3 m de altura. (material) | 0.065 | 19.25 | 1.25 |
| mt08eme051a | m | Fleje de acero galvanizado, para encofrado metálico. (material) | 0.500 | 0.29 | 0.15 |
| mt08var050 | kg | Alambre galvanizado para atar, de 1,30 mm de diámetro. (material) | 0.450 | 1.50 | 0.68 |
| mt08var060 | kg | Puntas de acero de 20x100 mm. (material) | 0.500 | 8.75 | 4.38 |
| mt08dba010g | l | Agente desmoldeante, a base de aceites especiales, emulsionable en agua MasterFinish RL 294 "MBCC de Sika", para encofrados metálicos, fenólicos o de madera. (material) | 0.150 | 1.86 | 0.28 |
| mt07sep010ab | Ud | Separador homologado de plástico, para armaduras de cimentaciones de varios diámetros. (material) | 4.000 | 0.16 | 0.64 |
| mt07aco020d | Ud | Separador homologado para muros. (material) | 8.000 | 0.06 | 0.48 |
| mt07aco010c | kg | Ferralla elaborada en taller industrial con acero en barras corrugadas, UNE-EN 10080 B 500 S, de varios diámetros. (material) | 50.000 | 1.60 | 80.00 |
| mt10haf010ctms | m³ | Hormigón HA-25/F/20/XC2, fabricado en central. (material) | 1.100 | 92.20 | 101.42 |
| op00ciz020 |  | Cizalla para acero en barras corrugadas. | 1.000 | 0.00 | 0.00 |
| op00ata010 |  | Atadora de ferralla. | 1.000 | 0.00 | 0.00 |
| au00auh020 |  | Canaleta para vertido del hormigón. | 1.000 | 0.00 | 0.00 |
| au00auh040 |  | Vibrador de hormigón, eléctrico. | 1.000 | 0.00 | 0.00 |
| mo044 | h | Oficial 1ª encofrador. (mano de obra) | 1.500 | 23.03 | 34.55 |
| mo091 | h | Ayudante encofrador. (mano de obra) | 2.000 | 21.86 | 43.72 |
| mo043 | h | Oficial 1ª ferrallista. (mano de obra) | 0.160 | 23.03 | 3.68 |
| mo090 | h | Ayudante ferrallista. (mano de obra) | 0.240 | 21.86 | 5.25 |
| mo045 | h | Oficial 1ª estructurista, en trabajos de puesta en obra del hormigón. (mano de obra) | 0.250 | 23.03 | 5.76 |
| mo092 | h | Ayudante estructurista, en trabajos de puesta en obra del hormigón. (mano de obra) | 0.500 | 21.86 | 10.93 |
| % | % | Costes directos complementarios | 2 % | 295.10 | 5.90 |
|  |  | Costes directos |  |  | 301.00 |
