# Mortero tipo Grout para relleno, por vertido, de apoyos estructurales

- Propiedad del archivo: CYPE INGENIEROS, S.A.
- Formato: FIEBDC-3/2002
- Divisa: EUR
- Costes indirectos: 3.00 %
- IVA: 21.00 %

## E Estructuras

### EP Hormigón prefabricado

#### EPS Pilares

**EPS030** l Mortero tipo Grout para relleno, por vertido, de apoyos estructurales.
Mortero cementoso fluido de altas prestaciones mecánicas y de retracción compensada, MasterFlow 952 "MBCC de Sika", compuesto de cemento, aditivos especiales y áridos seleccionados, exento de cloruros, para aplicaciones de alta precisión, utilizado en el relleno por vertido de apoyos estructurales.
Incluye: Replanteo. Limpieza de la zona de aplicación. Preparación de la mezcla. Vertido del mortero en capas sucesivas. Curado del mortero. Limpieza de los restos generados.
Criterio de medición de proyecto: Volumen medido según documentación gráfica de Proyecto.
Criterio de medición de obra: Se medirá el volumen realmente ejecutado según especificaciones de Proyecto.

| Código | Ud | Descripción | Rendimiento | Precio | Importe |
|---|---|---|---|---|---|
| mt09reh360k | kg | Mortero cementoso fluido de altas prestaciones mecánicas y de retracción compensada, MasterFlow 952 "MBCC de Sika", compuesto de cemento, aditivos especiales y áridos seleccionados, exento de cloruros, para aplicaciones de alta precisión, para anclajes y rellenos de 15 a 50 mm de espesor, según UNE-EN 1504-6. (material) | 2.300 | 0.57 | 1.31 |
| mo020 | h | Oficial 1ª construcción. (mano de obra) | 0.005 | 22.13 | 0.11 |
| mo113 | h | Peón ordinario construcción. (mano de obra) | 0.005 | 20.78 | 0.10 |
| % | % | Costes directos complementarios | 2 % | 1.52 | 0.03 |
|  |  | Costes directos |  |  | 1.55 |
