# Impermeabilización líquida de cubiertas planas transitables para tráfico peatonal. Sistema MasterSeal Roof 2164 "MBCC de Sika"

- Propiedad del archivo: CYPE INGENIEROS, S.A.
- Formato: FIEBDC-3/2002
- Divisa: EUR
- Costes indirectos: 3.00 %
- IVA: 21.00 %

## N Aislamientos e impermeabilizaciones

### NL Impermeabilizaciones líquidas

#### NLG Cubiertas, galerías y balcones

**NLG100** m² Impermeabilización líquida de cubiertas planas transitables para tráfico peatonal. Sistema MasterSeal Roof 2164 "MBCC de Sika".
Impermeabilización líquida de cubiertas planas transitables para tráfico peatonal, sobre superficie soporte de hormigón o mortero. Sistema MasterSeal Roof 2164 "MBCC de Sika" formado por membrana elástica impermeabilizante de color gris RAL 7032, MasterSeal TC 259 "MBCC de Sika", previa aplicación de imprimación de color marfil, MasterSeal P 770 "MBCC de Sika"; y sellado de la impermeabilización con membrana elástica impermeabilizante de color gris RAL 7032, MasterSeal TC 259 "MBCC de Sika".
Incluye: Limpieza de la superficie soporte. Aplicación de la imprimación. Resolución de los puntos singulares. Aplicación del impermeabilizante. Aplicación de la capa de acabado.
Criterio de medición de proyecto: Superficie medida en proyección horizontal, según documentación gráfica de Proyecto, desde las caras interiores de los antepechos o petos perimetrales que la limitan.
Criterio de medición de obra: Se medirá, en proyección horizontal, la superficie realmente ejecutada según especificaciones de Proyecto, desde las caras interiores de los antepechos o petos perimetrales que la limitan.

| Código | Ud | Descripción | Rendimiento | Precio | Importe |
|---|---|---|---|---|---|
| mt15bas120i | kg | Imprimación de color marfil, MasterSeal P 770 "MBCC de Sika", de dos componentes, con tecnología Xolutec, para aplicar sobre superficie soporte de hormigón, de mortero o metálica con brocha o rodillo. (material) | 0.300 | 11.63 | 3.49 |
| mt15bas150a | kg | Membrana elástica impermeabilizante de color gris RAL 7032, MasterSeal TC 259 "MBCC de Sika", compuesto por poliuretano alifático monocomponente y disolventes, con resistencia a los rayos UV, de aplicación como capa de acabado elástica para protección frente a la intemperie, en el sistema MasterSeal Roof de impermeabilización vista de cubiertas. (material) | 0.400 | 16.63 | 6.65 |
| mo032 | h | Oficial 1ª aplicador de productos impermeabilizantes. (mano de obra) | 0.210 | 22.13 | 4.65 |
| mo070 | h | Ayudante aplicador de productos impermeabilizantes. (mano de obra) | 0.210 | 21.02 | 4.41 |
| % | % | Costes directos complementarios | 2 % | 19.20 | 0.38 |
|  |  | Costes directos |  |  | 19.58 |
