# Ménsula de hormigón armado para borde de piscina con skimmer

- Propiedad del archivo: CYPE INGENIEROS, S.A.
- Formato: FIEBDC-3/2002
- Divisa: EUR
- Costes indirectos: 3.00 %
- IVA: 21.00 %

## U Urbanización interior de la parcela

### UP Piscinas

#### UPG Vasos, ménsulas y escaleras

**UPG020** m³ Ménsula de hormigón armado para borde de piscina con skimmer.
Ménsula de hormigón armado para borde de piscina con skimmer, realizada con hormigón HA-30/B/20/XD2 fabricado en central, y vertido desde camión, y acero UNE-EN 10080 B 500 S, con una cuantía aproximada de 40 kg/m³. Montaje y desmontaje de sistema de encofrado formado por: superficie encofrante de tablones de madera, amortizables en 10 usos y estructura soporte vertical de puntales metálicos, amortizables en 150 usos. Incluso alambre de atar, separadores y líquido desencofrante MasterFinish RL 294 "MBCC de Sika", para evitar la adherencia del hormigón al encofrado.
Criterio de valoración económica: El precio incluye la elaboración de la ferralla (corte, doblado y conformado de elementos) en taller de obra y el montaje en el lugar definitivo de su colocación en obra, pero no incluye las tuberías de desagüe, los skimmers, las boquillas de impulsión ni la toma del limpiafondos.
Incluye: Replanteo. Colocación de las armaduras con separadores homologados. Montaje del sistema de encofrado. Vertido y compactación del hormigón. Desmontaje del sistema de encofrado. Curado del hormigón.
Criterio de medición de proyecto: Volumen medido sobre las secciones teóricas de la excavación, según documentación gráfica de Proyecto.
Criterio de medición de obra: Se medirá el volumen teórico ejecutado según especificaciones de Proyecto, sin incluir los incrementos por excesos de excavación no autorizados.

| Código | Ud | Descripción | Rendimiento | Precio | Importe |
|---|---|---|---|---|---|
| mt08ema050b | m³ | Madera para encofrar, de 26 mm de espesor. (material) | 0.045 | 385.00 | 17.33 |
| mt50spa081a | Ud | Puntal metálico telescópico, de hasta 3 m de altura. (material) | 0.075 | 19.25 | 1.44 |
| mt50spa052b | m | Tablón de madera de pino, de 20x7,2 cm. (material) | 0.112 | 6.32 | 0.71 |
| mt08var060 | kg | Puntas de acero de 20x100 mm. (material) | 0.280 | 8.75 | 2.45 |
| mt08dba010g | l | Agente desmoldeante, a base de aceites especiales, emulsionable en agua MasterFinish RL 294 "MBCC de Sika", para encofrados metálicos, fenólicos o de madera. (material) | 0.168 | 1.86 | 0.31 |
| mt07aco020a | Ud | Separador homologado para cimentaciones. (material) | 10.000 | 0.15 | 1.50 |
| mt07aco010g | kg | Acero en barras corrugadas, UNE-EN 10080 B 500 S, suministrado en obra en barras sin elaborar, de varios diámetros. (material) | 42.000 | 1.22 | 51.24 |
| mt08var050 | kg | Alambre galvanizado para atar, de 1,30 mm de diámetro. (material) | 0.580 | 1.50 | 0.87 |
| mt10haf010gtnu | m³ | Hormigón HA-30/B/20/XD2, fabricado en central. (material) | 1.050 | 95.40 | 100.17 |
| op00ciz020 |  | Cizalla para acero en barras corrugadas. | 1.000 | 0.00 | 0.00 |
| op00ata010 |  | Atadora de ferralla. | 1.000 | 0.00 | 0.00 |
| au00auh020 |  | Canaleta para vertido del hormigón. | 1.000 | 0.00 | 0.00 |
| au00auh040 |  | Vibrador de hormigón, eléctrico. | 1.000 | 0.00 | 0.00 |
| mo044 | h | Oficial 1ª encofrador. (mano de obra) | 0.450 | 23.03 | 10.36 |
| mo091 | h | Ayudante encofrador. (mano de obra) | 0.500 | 21.86 | 10.93 |
| mo043 | h | Oficial 1ª ferrallista. (mano de obra) | 0.256 | 23.03 | 5.90 |
| mo090 | h | Ayudante ferrallista. (mano de obra) | 0.288 | 21.86 | 6.30 |
| mo045 | h | Oficial 1ª estructurista, en trabajos de puesta en obra del hormigón. (mano de obra) | 0.070 | 23.03 | 1.61 |
| mo092 | h | Ayudante estructurista, en trabajos de puesta en obra del hormigón. (mano de obra) | 0.280 | 21.86 | 6.12 |
| % | % | Costes directos complementarios | 2 % | 217.24 | 4.34 |
|  |  | Costes directos |  |  | 221.58 |
