# Forjado unidireccional con vigas planas y viguetas prefabricadas

- Propiedad del archivo: CYPE Ingenieros S.A.
- Formato: FIEBDC-3/2016
- Programa: Generador de precios de la construcción. CYPE Ingenieros, S.A.
- Fecha: 03/07/2024
- Divisa: EUR
- Costes indirectos: 3 %
- IVA: 21 %

## E Estructuras

### EH Hormigón armado

#### EHU Forjados unidireccionales

**EHU010** m² Forjado unidireccional con vigas planas y viguetas prefabricadas.
Estructura de hormigón armado, realizada con hormigón HA-25/F/20/XC2 fabricado en central, y vertido con cubilote, con un volumen total de hormigón en forjado y vigas de 0,143 m³/m², y acero UNE-EN 10080 B 500 S en zona de refuerzo de negativos y conectores de viguetas y zunchos y vigas, con una cuantía total de 11 kg/m², constituida por: FORJADO UNIDIRECCIONAL: horizontal, de canto 30 = 25+5 cm; montaje y desmontaje de sistema de encofrado continuo, con acabado tipo industrial para revestir, formado por: superficie encofrante de tableros de madera tratada, reforzados con varillas y perfiles, amortizables en 25 usos, estructura soporte horizontal de sopandas metálicas y accesorios de montaje, amortizables en 150 usos y estructura soporte vertical de puntales metálicos, amortizables en 150 usos; semivigueta pretensada T-12; bovedilla de hormigón, 60x20x25 cm; capa de compresión de 5 cm de espesor, con armadura de reparto formada por malla electrosoldada ME 20x20 Ø 5-5 B 500 T 6x2,20 UNE-EN 10080; vigas planas; altura libre de planta de hasta 3 m. Incluso agente filmógeno MasterKure 215 WB "MBCC de Sika", para el curado de hormigones y morteros.
Criterio de valoración económica: El precio incluye la elaboración de la ferralla (corte, doblado y conformado de elementos) en taller industrial y el montaje en el lugar definitivo de su colocación en obra, pero no incluye los pilares.
Incluye: Replanteo del sistema de encofrado. Montaje del sistema de encofrado. Replanteo de la geometría de la planta sobre el encofrado. Colocación de viguetas y bovedillas. Colocación de las armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 45.5 | 2.002 |
| mt08eva030 | m² | Estructura soporte para encofrado recuperable, compuesta de: sopandas metálicas y accesorios de montaje. (material) | 0.007 | 102 | 0.714 |
| mt50spa081a | Ud | Puntal metálico telescópico, de hasta 3 m de altura. (material) | 0.027 | 19.25 | 0.520 |
| mt08cim030b | m³ | Madera de pino. (material) | 0.003 | 355.5 | 1.067 |
| mt08var060 | kg | Puntas de acero de 20x100 mm. (material) | 0.04 | 8.75 | 0.350 |
| mt08dba010g | l | Agente desmoldeante, a base de aceites especiales, emulsionable en agua MasterFinish RL 294 "MBCC de Sika", para encofrados metálicos, fenólicos o de madera. (material) | 0.03 | 1.86 | 0.056 |
| mt07bho010d | Ud | Bovedilla de hormigón, 60x20x25 cm. Incluso piezas especiales. (material) | 5.25 | 0.85 | 4.463 |
| mt07vse010a | m | Semivigueta pretensada, T-12, Lmedia = <4 m, según UNE-EN 15037-1. (material) | 0.165 | 4.5 | 0.743 |
| mt07vse010b | m | Semivigueta pretensada, T-12, Lmedia = 4/5 m, según UNE-EN 15037-1. (material) | 0.908 | 4.85 | 4.404 |
| mt07vse010c | m | Semivigueta pretensada, T-12, Lmedia = 5/6 m, según UNE-EN 15037-1. (material) | 0.495 | 5.15 | 2.549 |
| mt07vse010d | m | Semivigueta pretensada, T-12, Lmedia = >6 m, según UNE-EN 15037-1. (material) | 0.083 | 5.6 | 0.465 |
| mt07aco020c | Ud | Separador homologado para vigas. (material) | 0.8 | 0.09 | 0.072 |
| mt07aco010c | kg | Ferralla elaborada en taller industrial con acero en barras corrugadas, UNE-EN 10080 B 500 S, de varios diámetros. (material) | 11 | 1.6 | 17.600 |
| mt08var050 | kg | Alambre galvanizado para atar, de 1,30 mm de diámetro. (material) | 0.11 | 1.5 | 0.165 |
| mt07ame010d | m² | Malla electrosoldada ME 20x20 Ø 5-5 B 500 T 6x2,20 UNE-EN 10080. (material) | 1.1 | 2.52 | 2.772 |
| mt10haf010ctms | m³ | Hormigón HA-25/F/20/XC2, fabricado en central. (material) | 0.15 | 92.2 | 13.830 |
| mt08cur020d | l | Agente filmógeno MasterKure 215 WB "MBCC de Sika", para el curado de hormigones y morteros. (material) | 0.15 | 1.61 | 0.242 |
| mo044 | h | Oficial 1ª encofrador. (mano de obra) | 0.566 | 23.03 | 13.035 |
| mo091 | h | Ayudante encofrador. (mano de obra) | 0.556 | 21.86 | 12.154 |
| mo043 | h | Oficial 1ª ferrallista. (mano de obra) | 0.11 | 23.03 | 2.533 |
| mo090 | h | Ayudante ferrallista. (mano de obra) | 0.11 | 21.86 | 2.405 |
| mo045 | h | Oficial 1ª estructurista, en trabajos de puesta en obra del hormigón. (mano de obra) | 0.046 | 23.03 | 1.059 |
| mo092 | h | Ayudante estructurista, en trabajos de puesta en obra del hormigón. (mano de obra) | 0.179 | 21.86 | 3.913 |
| % | % | Costes directos complementarios | 2 % | 87.113 | 1.742 |
|  |  | Costes directos |  |  | 88.855 |

Residuos:
- colocación: mt08eft030a Tablero de madera tratada, de 22 mm de espesor, reforzado con varillas y perfiles; factor de residuo 1
- colocación: mt50spa081a Puntal metálico telescópico, de hasta 3 m de altura; factor de residuo 1
- colocación: mt08cim030b Madera de pino; factor de residuo 1
- colocación: mt08var060 Puntas de acero de 20x100 mm; factor de residuo 0.0045
- colocación: mt08dba010g; factor de residuo 0.07
- colocación: mt07bho010d Bovedilla de hormigón, 60x20x25 cm. Incluso piezas especiales; factor de residuo 0.045
- colocación: mt07vse010a Semivigueta pretensada, T-12, Lmedia = <4 m, según UNE-EN 15037-1; factor de residuo 0.0252
- colocación: mt07vse010b Semivigueta pretensada, T-12, Lmedia = 4/5 m, según UNE-EN 15037-1; factor de residuo 0.0252
- colocación: mt07vse010c Semivigueta pretensada, T-12, Lmedia = 5/6 m, según UNE-EN 15037-1; factor de residuo 0.0252
- colocación: mt07vse010d Semivigueta pretensada, T-12, Lmedia = >6 m, según UNE-EN 15037-1; factor de residuo 0.0252
- colocación: mt07aco010c Ferralla elaborada en taller industrial con acero en barras corrugadas, UNE-EN 10080 B 500 S, de varios diámetros; factor de residuo 0.0075
- colocación: mt08var050 Alambre galvanizado para atar, de 1,30 mm de diámetro; factor de residuo 0.0038
- colocación: mt07ame010d Malla electrosoldada ME 20x20 Ø 5-5 B 500 T 6x2,20 UNE-EN 10080; factor de residuo 0.0217299
- colocación: mt10haf010ctms Hormigón HA-25/F/20/XC2, fabricado en central; factor de residuo 0.00129528

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt07bho010d** Ud Bovedilla de hormigón, 60x20x25 cm. Incluso piezas especiales
Datos técnicos: Coste energético 9.909 MJ; Emisión de CO2 1.285 kg; Código LER 17 01 01; Masa del elemento 16 kg; Volumen 0.010667 m3
Residuos:
- embalaje: re170201 Madera. (componente de residuo); rendimiento 0.008 kg; Código LER 17 02 01; Masa del elemento 1 kg; Volumen 0.000909 m3
- embalaje: re170203 Plástico. (componente de residuo); rendimiento 0.004 kg; Código LER 17 02 03; Masa del elemento 1 kg; Volumen 0.001667 m3

**mt07vse010a** m Semivigueta pretensada, T-12, Lmedia = <4 m, según UNE-EN 15037-1
Datos técnicos: Coste energético 34.921 MJ; Emisión de CO2 3.608 kg; Código LER 17 01 01; Masa del elemento 22.3 kg; Volumen 0.014867 m3
Residuos:
- embalaje: re170201 Madera; rendimiento 0.014 kg
- embalaje: re170203 Plástico; rendimiento 0.06 kg

**mt07vse010b** m Semivigueta pretensada, T-12, Lmedia = 4/5 m, según UNE-EN 15037-1
Datos técnicos: Coste energético 34.921 MJ; Emisión de CO2 3.608 kg; Código LER 17 01 01; Masa del elemento 22.3 kg; Volumen 0.014867 m3
Residuos:
- embalaje: re170201 Madera; rendimiento 0.014 kg
- embalaje: re170203 Plástico; rendimiento 0.06 kg

**mt07vse010c** m Semivigueta pretensada, T-12, Lmedia = 5/6 m, según UNE-EN 15037-1
Datos técnicos: Coste energético 34.921 MJ; Emisión de CO2 3.608 kg; Código LER 17 01 01; Masa del elemento 22.3 kg; Volumen 0.014867 m3
Residuos:
- embalaje: re170201 Madera; rendimiento 0.014 kg
- embalaje: re170203 Plástico; rendimiento 0.06 kg

**mt07vse010d** m Semivigueta pretensada, T-12, Lmedia = >6 m, según UNE-EN 15037-1
Datos técnicos: Coste energético 34.921 MJ; Emisión de CO2 3.608 kg; Código LER 17 01 01; Masa del elemento 22.3 kg; Volumen 0.014867 m3
Residuos:
- embalaje: re170201 Madera; rendimiento 0.014 kg
- embalaje: re170203 Plástico; rendimiento 0.06 kg

**mt07aco020c** Ud Separador homologado para vigas
Datos técnicos: Coste energético 1.105 MJ; Emisión de CO2 0.114 kg
Residuos:
- embalaje: re150101 Envases de papel y cartón. (componente de residuo); rendimiento 0.072 kg; Código LER 15 01 01; Masa del elemento 1 kg; Volumen 0.001333 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010d** m² Malla electrosoldada ME 20x20 Ø 5-5 B 500 T 6x2,20 UNE-EN 10080
Datos técnicos: Coste energético 14.450 MJ; Emisión de CO2 0.750 kg; Código LER 17 04 05; Masa del elemento 1.47 kg; Volumen 0.0007 m3

**mt10haf010ctms** m³ Hormigón HA-25/F/20/XC2, fabricado en central
Datos técnicos: Coste energético 1840.000 MJ; Emisión de CO2 230.000 kg; Código LER 17 01 01; Masa del elemento 2300 kg; Volumen 1.533333 m3
