# Impregnación para la protección de elementos de hormigón armado y pretensado frente a la corrosión

- Propiedad del archivo: CYPE Ingenieros S.A.
- Formato: FIEBDC-3/2016
- Programa: Generador de precios de la construcción. CYPE Ingenieros, S.A.
- Fecha: 03/07/2024
- Divisa: EUR
- Costes indirectos: 3 %
- IVA: 21 %

## R Revestimientos y trasdosados

### RL Tratamientos superficiales de protección

#### RLC Anticorrosión

**RLC020** m² Impregnación para la protección de elementos de hormigón armado y pretensado frente a la corrosión.
Aplicación manual de dos manos de impregnación incolora inhibidora de la corrosión por migración, (rendimiento: 0,5 kg/m²), para la protección de elementos de hormigón armado y pretensado frente a la corrosión.
Incluye: Limpieza de la superficie soporte. Aplicación del producto.
Criterio de medición de proyecto: Superficie medida según documentación gráfica de Proyecto, con el mismo criterio que el soporte base.
Criterio de medición de obra: Se medirá la superficie realmente ejecutada según especificaciones de Proyecto, con el mismo criterio que el soporte base.

| Código | Ud | Descripción | Rendimiento | Precio | Importe |
|---|---|---|---|---|---|
| mt27tsd040b | kg | Impregnación incolora inhibidora de la corrosión por migración, para la protección frente a la corrosión de elementos de hormigón armado y pretensado. (material) | 0.5 | 9.33 | 4.665 |
| mo020 | h | Oficial 1ª construcción. (mano de obra) | 0.15 | 22.13 | 3.320 |
| mo113 | h | Peón ordinario construcción. (mano de obra) | 0.15 | 20.78 | 3.117 |
| % | % | Costes directos complementarios | 2 % | 11.102 | 0.222 |
|  |  | Costes directos |  |  | 11.324 |

Residuos:
- colocación: mt27tsd040b; factor de residuo 0.03

## Recursos

**mt27tsd040b** kg Impregnación incolora inhibidora de la corrosión por migración
Datos técnicos: Coste energético 0.291 MJ; Emisión de CO2 0.014 kg; Código LER 17 09 04; Masa del elemento 1 kg; Volumen 0.000667 m3
Residuos:
- embalaje: re170203 Plástico. (componente de residuo); rendimiento 0.003 kg; Código LER 17 02 03; Masa del elemento 1 kg; Volumen 0.001667 m3
