# Viga de atado de paneles en muros pantalla

- Propiedad del archivo: CYPE INGENIEROS, S.A.
- Formato: FIEBDC-3/2002
- Divisa: EUR
- Costes indirectos: 3.00 %
- IVA: 21.00 %

## C Cimentaciones

### CC Contenciones

#### CCP Muros pantalla

**CCP052** m Viga de atado de paneles en muros pantalla.
Viga de atado de hormigón armado para paneles de muro pantalla, de 45x100 cm, realizada con hormigón HA-25/F/20/XC2 fabricado en central, y vertido desde camión, y acero UNE-EN 10080 B 500 S, con una cuantía aproximada de 65 kg/m; montaje y desmontaje del sistema de encofrado recuperable metálico. Incluso alambre de atar, separadores, armaduras de espera para pilares que descansan sobre la viga de atado y líquido desencofrante MasterFinish RL 294 "MBCC de Sika", para evitar la adherencia del hormigón al encofrado.
Criterio de valoración económica: El precio incluye la elaboración de la ferralla (corte, doblado y conformado de elementos) en taller industrial y el montaje en el lugar definitivo de su colocación en obra.
Incluye: Replanteo. Montaje del sistema de encofrado. Colocación de la armadura con separadores homologados. Vertido y compactación del hormigón. Coronación y enrase. Desmontaje del sistema de encofrado. Curado del hormigón.
Criterio de medición de proyecto: Longitud medida a ejes, según documentación gráfica de Proyecto.
Criterio de medición de obra: Se medirá, a ejes, la longitud realmente ejecutada según especificaciones de Proyecto.

| Código | Ud | Descripción | Rendimiento | Precio | Importe |
|---|---|---|---|---|---|
| mt08eme040 | m² | Paneles metálicos de varias dimensiones, para encofrar elementos de hormigón. (material) | 0.010 | 52.00 | 0.52 |
| mt50spa052b | m | Tablón de madera de pino, de 20x7,2 cm. (material) | 0.040 | 6.32 | 0.25 |
| mt50spa081a | Ud | Puntal metálico telescópico, de hasta 3 m de altura. (material) | 0.026 | 19.25 | 0.50 |
| mt08eme051a | m | Fleje de acero galvanizado, para encofrado metálico. (material) | 0.200 | 0.29 | 0.06 |
| mt08var050 | kg | Alambre galvanizado para atar, de 1,30 mm de diámetro. (material) | 0.620 | 1.50 | 0.93 |
| mt08var060 | kg | Puntas de acero de 20x100 mm. (material) | 0.200 | 8.75 | 1.75 |
| mt08dba010g | l | Agente desmoldeante, a base de aceites especiales, emulsionable en agua MasterFinish RL 294 "MBCC de Sika", para encofrados metálicos, fenólicos o de madera. (material) | 0.060 | 1.86 | 0.11 |
| mt07aco020c | Ud | Separador homologado para vigas. (material) | 3.000 | 0.09 | 0.27 |
| mt07aco010c | kg | Ferralla elaborada en taller industrial con acero en barras corrugadas, UNE-EN 10080 B 500 S, de varios diámetros. (material) | 65.000 | 1.60 | 104.00 |
| mt10haf010ctms | m³ | Hormigón HA-25/F/20/XC2, fabricado en central. (material) | 0.473 | 92.20 | 43.61 |
| op00ciz020 |  | Cizalla para acero en barras corrugadas. | 1.000 | 0.00 | 0.00 |
| op00ata010 |  | Atadora de ferralla. | 1.000 | 0.00 | 0.00 |
| au00auh020 |  | Canaleta para vertido del hormigón. | 1.000 | 0.00 | 0.00 |
| au00auh040 |  | Vibrador de hormigón, eléctrico. | 1.000 | 0.00 | 0.00 |
| mo044 | h | Oficial 1ª encofrador. (mano de obra) | 0.751 | 23.03 | 17.30 |
| mo091 | h | Ayudante encofrador. (mano de obra) | 1.002 | 21.86 | 21.90 |
| mo043 | h | Oficial 1ª ferrallista. (mano de obra) | 0.326 | 23.03 | 7.51 |
| mo090 | h | Ayudante ferrallista. (mano de obra) | 0.326 | 21.86 | 7.13 |
| mo045 | h | Oficial 1ª estructurista, en trabajos de puesta en obra del hormigón. (mano de obra) | 0.197 | 23.03 | 4.54 |
| mo092 | h | Ayudante estructurista, en trabajos de puesta en obra del hormigón. (mano de obra) | 0.789 | 21.86 | 17.25 |
| % | % | Costes directos complementarios | 2 % | 227.63 | 4.55 |
|  |  | Costes directos |  |  | 232.18 |
