# Puente de unión entre mortero de reparación y hormigón existente, y protector de armaduras de acero, a base de resina epoxi

- Propiedad del archivo: CYPE INGENIEROS, S.A.
- Formato: FIEBDC-3/2002
- Divisa: EUR
- Costes indirectos: 3.00 %
- IVA: 21.00 %

## E Estructuras

### EH Hormigón armado

#### EHO Protecciones

**EHO020** m² Puente de unión entre mortero de reparación y hormigón existente, y protector de armaduras de acero, a base de resina epoxi.
Aplicación manual de imprimación activa de dos componentes a base de resina epoxi, MasterEmaco P 2000 BP "MBCC de Sika", de color rojo, garantizando la adherencia entre ambos, (rendimiento: 1 kg/m²).
Criterio de valoración económica: El precio no incluye el mortero de reparación.
Incluye: Limpieza de la superficie soporte. Preparación de la mezcla. Aplicación del producto.
Criterio de medición de proyecto: Superficie medida según documentación gráfica de Proyecto.
Criterio de medición de obra: Se medirá la superficie realmente ejecutada según especificaciones de Proyecto.

| Código | Ud | Descripción | Rendimiento | Precio | Importe |
|---|---|---|---|---|---|
| mt09reh040n | kg | Imprimación activa de dos componentes a base de resina epoxi, MasterEmaco P 2000 BP "MBCC de Sika", de color rojo, impermeable al agua, al oxígeno, a los cloruros y a los aceites, para la protección y pasivación de armaduras de acero, y como puente de unión entre hormigón o mortero fresco y hormigón o mortero endurecido (material) | 1.000 | 10.15 | 10.15 |
| mo112 | h | Peón especializado construcción. (mano de obra) | 0.123 | 21.12 | 2.60 |
| % | % | Costes directos complementarios | 2 % | 12.75 | 0.26 |
|  |  | Costes directos |  |  | 13.01 |
