# Refuerzo de base y capitel de pilar de hormigón armado, con perfiles metálicos

- Propiedad del archivo: CYPE INGENIEROS, S.A.
- Formato: FIEBDC-3/2002
- Divisa: EUR
- Costes indirectos: 3.00 %
- IVA: 21.00 %

## E Estructuras

### EH Hormigón armado

#### EHP Refuerzos con perfiles metálicos

**EHP020** Ud Refuerzo de base y capitel de pilar de hormigón armado, con perfiles metálicos.
Base y capitel de refuerzo de pilar de hormigón armado de 30x30 cm, realizados con perfiles de acero S275JR, laminados en caliente, serie L 40x4, con capa de imprimación anticorrosiva, unidos entre sí mediante soldadura y adheridos a los forjados inferior y superior con adhesivo tixotrópico de dos componentes a base de resina epoxi, MasterBrace ADH 1460 "MBCC de Sika", con aporte de material de soldadura según UNE-EN ISO 2560, soldado del conjunto y relleno del espacio entre el forjado y los perfiles metálicos, mediante inyección de adhesivo tixotrópico de dos componentes a base de resina epoxi, MasterBrace ADH 1460 "MBCC de Sika", para asegurar la continuidad del refuerzo a través del nudo.
Incluye: Replanteo de la posición de los refuerzos. Limpieza de la superficie de hormigón. Aplicación del adhesivo. Colocación y fijación provisional de las piezas. Ejecución de las uniones por soldadura. Relleno por inyección de resinas epoxi.
Criterio de medición de proyecto: Número de unidades previstas, según documentación gráfica de Proyecto.
Criterio de medición de obra: Se medirá el número de unidades realmente ejecutadas según especificaciones de Proyecto.

| Código | Ud | Descripción | Rendimiento | Precio | Importe |
|---|---|---|---|---|---|
| mt09reh120d | kg | Adhesivo tixotrópico de dos componentes a base de resina epoxi, MasterBrace ADH 1460 "MBCC de Sika", para la correcta unión entre el hormigón fresco y el hormigón endurecido o para mejorar la adherencia del hormigón endurecido y el acero, según UNE-EN 1504-7. (material) | 0.384 | 11.98 | 4.60 |
| mt07ala140aga | m | Perfil de acero UNE-EN 10025 S275JR, serie L 40x4, laminado en caliente, para aplicaciones estructurales. Trabajado y montado en taller, para colocar en obra. (material) | 2.640 | 5.21 | 13.75 |
| mt27pfi010 | l | Imprimación de secado rápido, formulada con resinas alquídicas modificadas y fosfato de zinc. (material) | 0.024 | 4.80 | 0.12 |
| mq08sol020 | h | Equipo y elementos auxiliares para soldadura eléctrica. (maquinaria) | 0.116 | 3.42 | 0.40 |
| op00ciz020 |  | Cizalla para acero en barras corrugadas. | 1.000 | 0.00 | 0.00 |
| op00ata010 |  | Atadora de ferralla. | 1.000 | 0.00 | 0.00 |
| mo047 | h | Oficial 1ª montador de estructura metálica. (mano de obra) | 2.680 | 23.03 | 61.72 |
| mo094 | h | Ayudante montador de estructura metálica. (mano de obra) | 2.680 | 21.86 | 58.58 |
| % | % | Costes directos complementarios | 2 % | 139.17 | 2.78 |
|  |  | Costes directos |  |  | 141.95 |
