# Refuerzo de viga o vigueta de hormigón armado, con pletinas metálicas

- Propiedad del archivo: CYPE INGENIEROS, S.A.
- Formato: FIEBDC-3/2002
- Divisa: EUR
- Costes indirectos: 3.00 %
- IVA: 21.00 %

## E Estructuras

### EH Hormigón armado

#### EHP Refuerzos con perfiles metálicos

**EHP030** m² Refuerzo de viga o vigueta de hormigón armado, con pletinas metálicas.
Refuerzo de viga o vigueta de hormigón armado, mediante pletina de acero S355JR, laminado en caliente, de 2 mm de espesor, dispuesta en la cara inferior de la viga, fijada con adhesivo tixotrópico de dos componentes a base de resina epoxi, MasterBrace ADH 1460 "MBCC de Sika", aplicado de forma uniforme con espátula, llana o paleta, rellenando todos los huecos que pudiera haber en la superficie soporte. Incluso apuntalamiento del conjunto durante 24 horas como mínimo, para asegurar un buen comportamiento en la unión, y retirada de todos los elementos auxiliares.
Incluye: Replanteo de la posición de los refuerzos. Limpieza de la superficie del hormigón. Preparación de la mezcla. Aplicación del adhesivo. Colocación de la pletina de refuerzo. Apuntalamiento del conjunto. Retirada de todos los elementos auxiliares.
Criterio de medición de proyecto: Superficie medida según documentación gráfica de Proyecto.
Criterio de medición de obra: Se medirá la superficie realmente ejecutada según especificaciones de Proyecto.

| Código | Ud | Descripción | Rendimiento | Precio | Importe |
|---|---|---|---|---|---|
| mt09reh120d | kg | Adhesivo tixotrópico de dos componentes a base de resina epoxi, MasterBrace ADH 1460 "MBCC de Sika", para la correcta unión entre el hormigón fresco y el hormigón endurecido o para mejorar la adherencia del hormigón endurecido y el acero, según UNE-EN 1504-7. (material) | 2.000 | 11.98 | 23.96 |
| mt07ala011p | kg | Pletina de acero laminado UNE-EN 10025 S355JR, para aplicaciones estructurales. Trabajada y montada en taller, para colocar en obra. (material) | 15.700 | 2.45 | 38.47 |
| mt50spa052b | m | Tablón de madera de pino, de 20x7,2 cm. (material) | 0.020 | 6.32 | 0.13 |
| mt50spa101 | kg | Clavos de acero. (material) | 0.050 | 1.87 | 0.09 |
| mt50spa081a | Ud | Puntal metálico telescópico, de hasta 3 m de altura. (material) | 0.013 | 19.25 | 0.25 |
| mq08sol020 | h | Equipo y elementos auxiliares para soldadura eléctrica. (maquinaria) | 0.116 | 3.42 | 0.40 |
| op00ciz020 |  | Cizalla para acero en barras corrugadas. | 1.000 | 0.00 | 0.00 |
| op00ata010 |  | Atadora de ferralla. | 1.000 | 0.00 | 0.00 |
| mo047 | h | Oficial 1ª montador de estructura metálica. (mano de obra) | 0.801 | 23.03 | 18.45 |
| mo094 | h | Ayudante montador de estructura metálica. (mano de obra) | 0.801 | 21.86 | 17.51 |
| % | % | Costes directos complementarios | 2 % | 99.26 | 1.99 |
|  |  | Costes directos |  |  | 101.25 |
