# Sistema de encofrado para pilar rectangular o cuadrado de hormigón visto

- Propiedad del archivo: CYPE INGENIEROS, S.A.
- Formato: FIEBDC-3/2002
- Divisa: EUR
- Costes indirectos: 3.00 %
- IVA: 21.00 %

## E Estructuras

### EH Hormigón armado

#### EHS Pilares

**EHS017** m² Sistema de encofrado para pilar rectangular o cuadrado de hormigón visto.
Montaje y desmontaje de sistema de encofrado reutilizable para formación de pilar rectangular o cuadrado de hormigón armado, con acabado visto con textura lisa en planta de hasta 3 m de altura libre, formado por: superficie encofrante de tableros contrachapados fenólicos con bastidor metálico, amortizables en 20 usos y estructura soporte vertical de puntales metálicos, amortizables en 150 usos. Incluso líquido desencofrante MasterFinish RL 211 "MBCC de Sika", para evitar la adherencia del hormigón al encofrado y berenjenos para biselado de cantos.
Incluye: Replanteo. Montaje del sistema de encofrado. Humectación del encofrado. Desmontaje del sistema de encofrado. Limpieza y almacenamiento del encofrado.
Criterio de medición de proyecto: Superficie de encofrado en contacto con el hormigón, medida según documentación gráfica de Proyecto.
Criterio de medición de obra: Se medirá la superficie de encofrado en contacto con el hormigón realmente ejecutada según especificaciones de Proyecto.

| Código | Ud | Descripción | Rendimiento | Precio | Importe |
|---|---|---|---|---|---|
| mt08vis010a | m² | Tablero contrachapado fenólico de madera de pino con bastidor metálico, para encofrado de pilares de hormigón armado con acabado visto, de sección rectangular o cuadrada, de hasta 3 m de altura, incluso accesorios de montaje. (material) | 0.060 | 87.00 | 5.22 |
| mt50spa081a | Ud | Puntal metálico telescópico, de hasta 3 m de altura. (material) | 0.007 | 19.25 | 0.13 |
| mt08var040a | Ud | Berenjeno de PVC, de varias dimensiones y 2500 mm de longitud. (material) | 1.338 | 0.55 | 0.74 |
| mt08dba010e | l | Agente desmoldeante biodegradable en fase acuosa MasterFinish RL 211 "MBCC de Sika", para hormigones con acabado visto. (material) | 0.013 | 4.73 | 0.06 |
| mo044 | h | Oficial 1ª encofrador. (mano de obra) | 0.427 | 23.03 | 9.83 |
| mo091 | h | Ayudante encofrador. (mano de obra) | 0.427 | 21.86 | 9.33 |
| % | % | Costes directos complementarios | 2 % | 25.31 | 0.51 |
|  |  | Costes directos |  |  | 25.82 |
