# Inyección de resinas en fisuras en movimiento, para reparación estructural

- Propiedad del archivo: CYPE INGENIEROS, S.A.
- Formato: FIEBDC-3/2002
- Divisa: EUR
- Costes indirectos: 3.00 %
- IVA: 21.00 %

## E Estructuras

### EH Hormigón armado

#### EHY Reparaciones

**EHY067** m Inyección de resinas en fisuras en movimiento, para reparación estructural.
Inyección en fisura en movimiento con lechada fluida de dos componentes, de baja viscosidad, a base de resina flexible de poliuretano, MasterInject 1330 "MBCC de Sika", con endurecedor, sin disolventes, (rendimiento: 0,5 kg/m), aplicada mediante equipo de inyección a baja presión, para reparación de estructura de hormigón.
Criterio de valoración económica: El precio no incluye la limpieza del interior de la fisura ni la colocación de los inyectores.
Incluye: Premezclado de los componentes de la lechada. Conexión de la manguera con los inyectores. Inyección mecánica de la lechada. Desconexión de la manguera. Limpieza superficial.
Criterio de medición de proyecto: Longitud medida según documentación gráfica de Proyecto.
Criterio de medición de obra: Se medirá la longitud realmente ejecutada según especificaciones de Proyecto.

| Código | Ud | Descripción | Rendimiento | Precio | Importe |
|---|---|---|---|---|---|
| mt09reh136d | kg | Lechada fluida de dos componentes, de baja viscosidad, a base de resina flexible de poliuretano, MasterInject 1330 "MBCC de Sika", con endurecedor, sin disolventes, como relleno dúctil para inyección de fisuras activas, tanto secas como húmedas, de más de 0,5 mm de anchura, temperatura de aplicación entre 10°C y 30°C, según UNE-EN 1504-5. (material) | 0.500 | 19.18 | 9.59 |
| mq06eim010 | h | Equipo de inyección manual de morteros fluidos y resinas. (maquinaria) | 0.128 | 1.72 | 0.22 |
| mo020 | h | Oficial 1ª construcción. (mano de obra) | 0.148 | 22.13 | 3.28 |
| mo112 | h | Peón especializado construcción. (mano de obra) | 0.148 | 21.12 | 3.13 |
| % | % | Costes directos complementarios | 2 % | 16.22 | 0.32 |
|  |  | Costes directos |  |  | 16.54 |
