# Reparación de impermeabilización de depósitos de agua, balsas o piscinas, con mortero

- Propiedad del archivo: CYPE INGENIEROS, S.A.
- Formato: FIEBDC-3/2002
- Divisa: EUR
- Costes indirectos: 3.00 %
- IVA: 21.00 %

## N Aislamientos e impermeabilizaciones

### NI Impermeabilizaciones

#### NIA Fosos de ascensor, depósitos y piscinas

**NIA022** m² Reparación de impermeabilización de depósitos de agua, balsas o piscinas, con mortero.
Reparación de impermeabilización de depósito de agua constituido por muro de superficie lisa de hormigón, elementos prefabricados de hormigón o revocos de mortero rico en cemento, con mortero ligero impermeabilizante flexible monocomponente, MasterSeal 6100 FX "MBCC de Sika", color gris, con certificado de potabilidad, aplicado con brocha en dos o más capas sobre el soporte humedecido, hasta conseguir un espesor mínimo total de 2 mm.
Criterio de valoración económica: El precio no incluye la impermeabilización de esquinas y encuentros.
Incluye: Humectación del soporte. Extendido de una primera capa sobre el soporte humedecido. Secado. Humectación de la primera capa y extendido de capas sucesivas, cruzadas con respecto a la capa anterior. Repasos y limpieza final. Curado.
Criterio de medición de proyecto: Superficie medida según documentación gráfica de Proyecto.
Criterio de medición de obra: Se medirá la superficie realmente ejecutada según especificaciones de Proyecto.

| Código | Ud | Descripción | Rendimiento | Precio | Importe |
|---|---|---|---|---|---|
| mt09bmr240g | kg | Mortero ligero impermeabilizante flexible monocomponente, MasterSeal 6100 FX "MBCC de Sika", color gris, con certificado de potabilidad, a base de cementos ligeros especiales y áridos seleccionados, con polímeros en polvo, sin olor, de endurecimiento rápido, permeable al vapor de agua, con resistencia a los rayos UV y efecto protector frente a la carbonatación, Euroclase F de reacción al fuego según UNE-EN 13501-1, para aplicar en interiores y exteriores, según UNE-EN 1504-2. (material) | 2.200 | 6.81 | 14.98 |
| mo032 | h | Oficial 1ª aplicador de productos impermeabilizantes. (mano de obra) | 0.108 | 22.13 | 2.39 |
| mo070 | h | Ayudante aplicador de productos impermeabilizantes. (mano de obra) | 0.108 | 21.02 | 2.27 |
| % | % | Costes directos complementarios | 2 % | 19.64 | 0.39 |
|  |  | Costes directos |  |  | 20.03 |
