# Impermeabilización de muro de fábrica en contacto con el terreno, por su cara exterior, con emulsiones asfálticas

- Propiedad del archivo: CYPE INGENIEROS, S.A.
- Formato: FIEBDC-3/2002
- Divisa: EUR
- Costes indirectos: 3.00 %
- IVA: 21.00 %

## N Aislamientos e impermeabilizaciones

### NI Impermeabilizaciones

#### NIM Muros en contacto con el terreno

**NIM010** m² Impermeabilización de muro de fábrica en contacto con el terreno, por su cara exterior, con emulsiones asfálticas.
Impermeabilización de muro de fábrica de bloques de hormigón en contacto con el terreno, por su cara exterior, con emulsión bituminosa aniónica monocomponente, a base de betunes y resinas, MasterSeal M 431 "MBCC de Sika", aplicada en dos manos, (rendimiento: 1,2 kg/m² cada mano); sobre una capa de regularización de mortero de cemento, industrial, con aditivo hidrófugo, M-7,5, de 2 cm de espesor, acabado fratasado.
Incluye: Aplicación de la capa de regularización. Ejecución con mortero del ángulo a media caña. Aplicación de la primera mano. Aplicación de la segunda mano.
Criterio de medición de proyecto: Superficie medida según documentación gráfica de Proyecto.
Criterio de medición de obra: Se medirá la superficie realmente ejecutada según especificaciones de Proyecto.

| Código | Ud | Descripción | Rendimiento | Precio | Importe |
|---|---|---|---|---|---|
| mt08aaa010a | m³ | Agua. (material) | 0.007 | 1.50 | 0.01 |
| mt09mif010ja | t | Mortero industrial para albañilería, de cemento, color gris, con aditivo hidrófugo, categoría M-7,5 (resistencia a compresión 7,5 N/mm²), suministrado en sacos, según UNE-EN 998-2. (material) | 0.038 | 60.97 | 2.32 |
| mt14ieb010d | kg | Emulsión bituminosa aniónica monocomponente, a base de betunes y resinas, MasterSeal M 431 "MBCC de Sika". (material) | 2.400 | 2.21 | 5.30 |
| mo032 | h | Oficial 1ª aplicador de productos impermeabilizantes. (mano de obra) | 0.122 | 22.13 | 2.70 |
| mo070 | h | Ayudante aplicador de productos impermeabilizantes. (mano de obra) | 0.122 | 21.02 | 2.56 |
| mo020 | h | Oficial 1ª construcción. (mano de obra) | 0.489 | 22.13 | 10.82 |
| mo113 | h | Peón ordinario construcción. (mano de obra) | 0.245 | 20.78 | 5.09 |
| % | % | Costes directos complementarios | 2 % | 28.80 | 0.58 |
|  |  | Costes directos |  |  | 29.38 |
