# Obturación instantánea de vía de agua en el interior de muro de hormigón, con mortero

- Propiedad del archivo: CYPE INGENIEROS, S.A.
- Formato: FIEBDC-3/2002
- Divisa: EUR
- Costes indirectos: 3.00 %
- IVA: 21.00 %

## N Aislamientos e impermeabilizaciones

### NI Impermeabilizaciones

#### NIO Aberturas en muros

**NIO010** Ud Obturación instantánea de vía de agua en el interior de muro de hormigón, con mortero.
Obturación instantánea de vía de agua en el interior de muro de hormigón, con mortero de fraguado ultrarrápido, MasterSeal 573 "MBCC de Sika", presionando con fuerza sobre la zona a obturar, en tantas capas como sean necesarias hasta conseguir el corte de la vía de agua.
Incluye: Limpieza y preparación de la superficie. Aplicación del producto. Alisado final de la superficie.
Criterio de medición de proyecto: Número de unidades previstas, según documentación gráfica de Proyecto.
Criterio de medición de obra: Se medirá el número de unidades realmente ejecutadas según especificaciones de Proyecto.

| Código | Ud | Descripción | Rendimiento | Precio | Importe |
|---|---|---|---|---|---|
| mt09reh195d | kg | Mortero de fraguado ultrarrápido, MasterSeal 573 "MBCC de Sika". (material) | 0.440 | 1.60 | 0.70 |
| mo032 | h | Oficial 1ª aplicador de productos impermeabilizantes. (mano de obra) | 0.072 | 22.13 | 1.59 |
| mo070 | h | Ayudante aplicador de productos impermeabilizantes. (mano de obra) | 0.120 | 21.02 | 2.52 |
| % | % | Costes directos complementarios | 2 % | 4.81 | 0.10 |
|  |  | Costes directos |  |  | 4.91 |
