# Refuerzo de forjado o de losa mediante recrecido con hormigón armado

- Propiedad del archivo: CYPE Ingenieros S.A.
- Formato: FIEBDC-3/2016
- Programa: Generador de precios de la construcción. CYPE Ingenieros, S.A.
- Fecha: 03/10/2024
- Divisa: EUR
- Costes indirectos: 3 %
- IVA: 21 %

## E Estructuras

### EH Hormigón armado

#### EHH Refuerzos con hormigón

**EHH050** m² Refuerzo de forjado o de losa mediante recrecido con hormigón armado.
Refuerzo de forjado o de losa de hormigón mediante recrecido de 7 cm de espesor en la cara superior, para capa de compresión de hormigón armado, realizada con hormigón HA-25/B/12/XC2 fabricado en central, y vertido con cubilote, y malla electrosoldada ME 20x20 Ø 5-5 B 500 T 6x2,20 UNE-EN 10080. Incluso apuntalamiento y desapuntalamiento del forjado.
Incluye: Apeo del forjado. Montaje del sistema de encofrado. Colocación de la malla electrosoldada con separadores homologados. Vertido y compactación del hormigón. Regleado de la superficie. Curado del hormigón. Desmontaje del sistema de encofrado y retirada del apeo. Limpieza de los restos generados.
Criterio de medición de proyecto: Superficie medida según documentación gráfica de Proyecto.
Criterio de medición de obra: Se medirá la superficie realmente ejecutada según especificaciones de Proyecto.

| Código | Ud | Descripción | Rendimiento | Precio | Importe |
|---|---|---|---|---|---|
| mt50spa052b | m | Tablón de madera de pino, de 20x7,2 cm. (material) | 0.02 | 6.32 | 0.126 |
| mt50spa101 | kg | Clavos de acero. (material) | 0.05 | 1.87 | 0.094 |
| mt50spa081a | Ud | Puntal metálico telescópico, de hasta 3 m de altura. (material) | 0.013 | 19.25 | 0.250 |
| mt07aco020h | Ud | Separador homologado para losas macizas. (material) | 3 | 0.09 | 0.270 |
| mt07ame010d | m² | Malla electrosoldada ME 20x20 Ø 5-5 B 500 T 6x2,20 UNE-EN 10080. (material) | 1.2 | 2.52 | 3.024 |
| mt10haf010ctmm | m³ | Hormigón HA-25/B/12/XC2, fabricado en central. (material) | 0.077 | 90.2 | 6.945 |
| mt08aaa010a | m³ | Agua. (material) | 0.1 | 1.5 | 0.150 |
| mo042 | h | Oficial 1ª estructurista. (mano de obra) | 0.789 | 23.03 | 18.171 |
| mo089 | h | Ayudante estructurista. (mano de obra) | 0.789 | 21.86 | 17.248 |
| % | % | Costes directos complementarios | 2 % | 46.278 | 0.926 |
|  |  | Costes directos |  |  | 47.204 |

Residuos:
- colocación: mt50spa052b Tablón de madera de pino, de 20x7,2 cm; factor de residuo 1
- colocación: mt50spa101 Clavos de acero; factor de residuo 0.0045
- colocación: mt50spa081a Puntal metálico telescópico, de hasta 3 m de altura; factor de residuo 1
- colocación: mt07ame010d Malla electrosoldada ME 20x20 Ø 5-5 B 500 T 6x2,20 UNE-EN 10080; factor de residuo 0.0217299
- colocación: mt10haf010ctmm Hormigón HA-25/B/12/XC2, fabricado en central; factor de residuo 0.00131463

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07aco020h** Ud Separador homologado para losas macizas
Datos técnicos: Coste energético 1.105 MJ; Emisión de CO2 0.114 kg
Residuos:
- embalaje: re150101 Envases de papel y cartón. (componente de residuo); rendimiento 0.072 kg; Código LER 15 01 01; Masa del elemento 1 kg; Volumen 0.001333 m3

**mt07ame010d** m² Malla electrosoldada ME 20x20 Ø 5-5 B 500 T 6x2,20 UNE-EN 10080
Datos técnicos: Coste energético 14.450 MJ; Emisión de CO2 0.750 kg; Código LER 17 04 05; Masa del elemento 1.47 kg; Volumen 0.0007 m3

**mt10haf010ctmm** m³ Hormigón HA-25/B/12/XC2, fabricado en central
Datos técnicos: Coste energético 1876.000 MJ; Emisión de CO2 234.500 kg; Código LER 17 01 01; Masa del elemento 2345 kg; Volumen 1.563333 m3

**mt08aaa010a** m³ Agua
Datos técnicos: Coste energético 60.000 MJ; Emisión de CO2 30.000 kg
