# Forjado unidireccional con viguetas prefabricadas

- Propiedad del archivo: CYPE Ingenieros S.A.
- Formato: FIEBDC-3/2016
- Programa: Generador de precios de la construcción. CYPE Ingenieros, S.A.
- Fecha: 03/07/2024
- Divisa: EUR
- Costes indirectos: 3 %
- IVA: 21 %

## E Estructuras

### EH Hormigón armado

#### EHU Forjados unidireccionales

**EHU024** m² Forjado unidireccional con viguetas prefabricadas.
Forjado unidireccional de hormigón armado, horizontal, con altura libre de planta de hasta 3 m, canto 30 = 25+5 cm, realizado con hormigón HA-25/F/20/XC2 fabricado en central, y vertido con cubilote con un volumen total de hormigón de 0,11 m³/m², y acero UNE-EN 10080 B 500 S en zona de refuerzo de negativos y conectores de viguetas y zunchos, con una cuantía total de 2 kg/m²; montaje y desmontaje de sistema de encofrado parcial, formado por: tablones de madera, amortizables en 10 usos y estructura soporte vertical de puntales metálicos, amortizables en 150 usos; semivigueta pretensada T-12; bovedilla de hormigón, 60x20x25 cm; capa de compresión de 5 cm de espesor, con armadura de reparto formada por malla electrosoldada ME 20x20 Ø 5-5 B 500 T 6x2,20 UNE-EN 10080. Incluso agente filmógeno MasterKure 215 WB "MBCC de Sika", para el curado de hormigones y morteros.
Criterio de valoración económica: El precio incluye la elaboración de la ferralla (corte, doblado y conformado de elementos) en taller industrial y el montaje en el lugar definitivo de su colocación en obra, pero no incluye los pilares ni las vigas.
Incluye: Replanteo del sistema de encofrado. Montaje del sistema de encofrado. Replanteo de la geometría de la planta sobre el encofrado. Colocación de viguetas y bovedillas. Colocación de las armaduras. Vertido y compactación del hormigón. Regleado y nivelación de la capa de compresión. Curado del hormigón. Desmontaje del sistema de encofrado.
Criterio de medición de proyecto: Superficie medida en verdadera magnitud desde las caras exteriores de los zunchos no estructurales, según documentación gráfica de Proyecto, deduciendo los huecos de superficie mayor de 6 m².
Criterio de medición de obra: Se medirá, en verdadera magnitud, desde las caras exteriores de los zunchos no estructurales, la superficie realmente ejecutada según especificaciones de Proyecto, deduciendo los huecos de superficie mayor de 6 m². Se consideran incluidos todos los elementos integrantes de la estructura señalados en los planos y detalles del Proyecto.

| Código | Ud | Descripción | Rendimiento | Precio | Importe |
|---|---|---|---|---|---|
| mt50spa052b | m | Tablón de madera de pino, de 20x7,2 cm. (material) | 0.04 | 6.32 | 0.253 |
| mt50spa101 | kg | Clavos de acero. (material) | 0.045 | 1.87 | 0.084 |
| mt50spa081a | Ud | Puntal metálico telescópico, de hasta 3 m de altura. (material) | 0.013 | 19.25 | 0.250 |
| mt07bho010d | Ud | Bovedilla de hormigón, 60x20x25 cm. Incluso piezas especiales. (material) | 5.25 | 0.85 | 4.463 |
| mt07vse010a | m | Semivigueta pretensada, T-12, Lmedia = <4 m, según UNE-EN 15037-1. (material) | 0.165 | 4.5 | 0.743 |
| mt07vse010b | m | Semivigueta pretensada, T-12, Lmedia = 4/5 m, según UNE-EN 15037-1. (material) | 0.908 | 4.85 | 4.404 |
| mt07vse010c | m | Semivigueta pretensada, T-12, Lmedia = 5/6 m, según UNE-EN 15037-1. (material) | 0.495 | 5.15 | 2.549 |
| mt07vse010d | m | Semivigueta pretensada, T-12, Lmedia = >6 m, según UNE-EN 15037-1. (material) | 0.083 | 5.6 | 0.465 |
| mt07aco010c | kg | Ferralla elaborada en taller industrial con acero en barras corrugadas, UNE-EN 10080 B 500 S, de varios diámetros. (material) | 2 | 1.6 | 3.200 |
| mt08var050 | kg | Alambre galvanizado para atar, de 1,30 mm de diámetro. (material) | 0.02 | 1.5 | 0.030 |
| mt07ame010d | m² | Malla electrosoldada ME 20x20 Ø 5-5 B 500 T 6x2,20 UNE-EN 10080. (material) | 1.1 | 2.52 | 2.772 |
| mt10haf010ctms | m³ | Hormigón HA-25/F/20/XC2, fabricado en central. (material) | 0.116 | 92.2 | 10.695 |
| mt08cur020d | l | Agente filmógeno MasterKure 215 WB "MBCC de Sika", para el curado de hormigones y morteros. (material) | 0.15 | 1.61 | 0.242 |
| mo044 | h | Oficial 1ª encofrador. (mano de obra) | 0.662 | 23.03 | 15.246 |
| mo091 | h | Ayudante encofrador. (mano de obra) | 0.65 | 21.86 | 14.209 |
| mo043 | h | Oficial 1ª ferrallista. (mano de obra) | 0.025 | 23.03 | 0.576 |
| mo090 | h | Ayudante ferrallista. (mano de obra) | 0.025 | 21.86 | 0.547 |
| mo045 | h | Oficial 1ª estructurista, en trabajos de puesta en obra del hormigón. (mano de obra) | 0.043 | 23.03 | 0.990 |
| mo092 | h | Ayudante estructurista, en trabajos de puesta en obra del hormigón. (mano de obra) | 0.169 | 21.86 | 3.694 |
| % | % | Costes directos complementarios | 2 % | 65.412 | 1.308 |
|  |  | Costes directos |  |  | 66.720 |

Residuos:
- colocación: mt50spa052b Tablón de madera de pino, de 20x7,2 cm; factor de residuo 1
- colocación: mt50spa101 Clavos de acero; factor de residuo 0.0045
- colocación: mt50spa081a Puntal metálico telescópico, de hasta 3 m de altura; factor de residuo 1
- colocación: mt07bho010d Bovedilla de hormigón, 60x20x25 cm. Incluso piezas especiales; factor de residuo 0.045
- colocación: mt07vse010a Semivigueta pretensada, T-12, Lmedia = <4 m, según UNE-EN 15037-1; factor de residuo 0.0252
- colocación: mt07vse010b Semivigueta pretensada, T-12, Lmedia = 4/5 m, según UNE-EN 15037-1; factor de residuo 0.0252
- colocación: mt07vse010c Semivigueta pretensada, T-12, Lmedia = 5/6 m, según UNE-EN 15037-1; factor de residuo 0.0252
- colocación: mt07vse010d Semivigueta pretensada, T-12, Lmedia = >6 m, según UNE-EN 15037-1; factor de residuo 0.0252
- colocación: mt07aco010c Ferralla elaborada en taller industrial con acero en barras corrugadas, UNE-EN 10080 B 500 S, de varios diámetros; factor de residuo 0.0075
- colocación: mt08var050 Alambre galvanizado para atar, de 1,30 mm de diámetro; factor de residuo 0.0038
- colocación: mt07ame010d Malla electrosoldada ME 20x20 Ø 5-5 B 500 T 6x2,20 UNE-EN 10080; factor de residuo 0.0217299
- colocación: mt10haf010ctms Hormigón HA-25/F/20/XC2, fabricado en central; factor de residuo 0.00129528

## Recursos

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt07bho010d** Ud Bovedilla de hormigón, 60x20x25 cm. Incluso piezas especiales
Datos técnicos: Coste energético 9.909 MJ; Emisión de CO2 1.285 kg; Código LER 17 01 01; Masa del elemento 16 kg; Volumen 0.010667 m3
Residuos:
- embalaje: re170201 Madera. (componente de residuo); rendimiento 0.008 kg; Código LER 17 02 01; Masa del elemento 1 kg; Volumen 0.000909 m3
- embalaje: re170203 Plástico. (componente de residuo); rendimiento 0.004 kg; Código LER 17 02 03; Masa del elemento 1 kg; Volumen 0.001667 m3

**mt07vse010a** m Semivigueta pretensada, T-12, Lmedia = <4 m, según UNE-EN 15037-1
Datos técnicos: Coste energético 34.921 MJ; Emisión de CO2 3.608 kg; Código LER 17 01 01; Masa del elemento 22.3 kg; Volumen 0.014867 m3
Residuos:
- embalaje: re170201 Madera; rendimiento 0.014 kg
- embalaje: re170203 Plástico; rendimiento 0.06 kg

**mt07vse010b** m Semivigueta pretensada, T-12, Lmedia = 4/5 m, según UNE-EN 15037-1
Datos técnicos: Coste energético 34.921 MJ; Emisión de CO2 3.608 kg; Código LER 17 01 01; Masa del elemento 22.3 kg; Volumen 0.014867 m3
Residuos:
- embalaje: re170201 Madera; rendimiento 0.014 kg
- embalaje: re170203 Plástico; rendimiento 0.06 kg

**mt07vse010c** m Semivigueta pretensada, T-12, Lmedia = 5/6 m, según UNE-EN 15037-1
Datos técnicos: Coste energético 34.921 MJ; Emisión de CO2 3.608 kg; Código LER 17 01 01; Masa del elemento 22.3 kg; Volumen 0.014867 m3
Residuos:
- embalaje: re170201 Madera; rendimiento 0.014 kg
- embalaje: re170203 Plástico; rendimiento 0.06 kg

**mt07vse010d** m Semivigueta pretensada, T-12, Lmedia = >6 m, según UNE-EN 15037-1
Datos técnicos: Coste energético 34.921 MJ; Emisión de CO2 3.608 kg; Código LER 17 01 01; Masa del elemento 22.3 kg; Volumen 0.014867 m3
Residuos:
- embalaje: re170201 Madera; rendimiento 0.014 kg
- embalaje: re170203 Plástico; rendimiento 0.06 kg

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010d** m² Malla electrosoldada ME 20x20 Ø 5-5 B 500 T 6x2,20 UNE-EN 10080
Datos técnicos: Coste energético 14.450 MJ; Emisión de CO2 0.750 kg; Código LER 17 04 05; Masa del elemento 1.47 kg; Volumen 0.0007 m3

**mt10haf010ctms** m³ Hormigón HA-25/F/20/XC2, fabricado en central
Datos técnicos: Coste energético 1840.000 MJ; Emisión de CO2 230.000 kg; Código LER 17 01 01; Masa del elemento 2300 kg; Volumen 1.533333 m3
