# Inyección de resinas en fisuras, para reparación de estructura con presencia de agua

- Propiedad del archivo: CYPE Ingenieros S.A.
- Formato: FIEBDC-3/2016
- Programa: Generador de precios de la construcción. CYPE Ingenieros, S.A.
- Fecha: 03/10/2024
- Divisa: EUR
- Costes indirectos: 3 %
- IVA: 21 %

## E Estructuras

### EH Hormigón armado

#### EHY Reparaciones

**EHY066** m Inyección de resinas en fisuras, para reparación de estructura con presencia de agua.
Inyección en fisura con lechada fluida de dos componentes a base de resina de isocianato, MasterInject 1325 "MBCC de Sika", sin disolventes, (rendimiento: 0,5 kg/m), aplicada mediante equipo de inyección a baja presión, para reparación estructural en elemento de hormigón sumergido o con presencia de agua, sin necesidad de sellar previamente la fisura, que se sellará al contacto de la lechada con el agua presente en el elemento.
Criterio de valoración económica: El precio no incluye la limpieza del interior de la fisura ni la colocación de los inyectores.
Incluye: Premezclado de los componentes de la lechada. Conexión de la manguera con los inyectores. Inyección mecánica de la lechada. Desconexión de la manguera. Limpieza superficial.
Criterio de medición de proyecto: Longitud medida según documentación gráfica de Proyecto.
Criterio de medición de obra: Se medirá la longitud realmente ejecutada según especificaciones de Proyecto.

| Código | Ud | Descripción | Rendimiento | Precio | Importe |
|---|---|---|---|---|---|
| mt09reh135g | kg | Lechada fluida de dos componentes a base de resina de isocianato, MasterInject 1325 "MBCC de Sika", sin disolventes, como relleno expansivo para inyección de fisuras con presencia de agua de más de 1,0 mm de anchura, temperatura de aplicación entre 5°C y 30°C, según UNE-EN 1504-5. (material) | 0.5 | 12.28 | 6.140 |
| mq06eim010 | h | Equipo de inyección manual de morteros fluidos y resinas. (maquinaria) | 0.128 | 1.72 | 0.220 |
| mo020 | h | Oficial 1ª construcción. (mano de obra) | 0.148 | 22.13 | 3.275 |
| mo112 | h | Peón especializado construcción. (mano de obra) | 0.148 | 21.12 | 3.126 |
| % | % | Costes directos complementarios | 2 % | 12.761 | 0.255 |
|  |  | Costes directos |  |  | 13.016 |

Residuos:
- colocación: mt09reh135g; factor de residuo 0.03

## Recursos

**mt09reh135g** kg Lechada fluida de dos componentes a base de resina de isocianato
Datos técnicos: Coste energético 86.761 MJ; Emisión de CO2 3.294 kg; Código LER 17 09 04; Masa del elemento 1 kg; Volumen 0.000667 m3
Residuos:
- embalaje: re170203 Plástico. (componente de residuo); rendimiento 0.003 kg; Código LER 17 02 03; Masa del elemento 1 kg; Volumen 0.001667 m3
