# Refuerzo de fábrica de ladrillo cerámico cara vista, con mortero y malla

- Propiedad del archivo: CYPE Ingenieros S.A.
- Formato: FIEBDC-3/2016
- Programa: Generador de precios de la construcción. CYPE Ingenieros, S.A.
- Fecha: 03/10/2024
- Divisa: EUR
- Costes indirectos: 3 %
- IVA: 21 %

## F Fachadas y particiones

### FF Fábrica no estructural

#### FFY Reconstrucciones, reparaciones y refuerzos

**FFY040** m² Refuerzo de fábrica de ladrillo cerámico cara vista, con mortero y malla.
Refuerzo de la cara interior de fábrica de ladrillo cerámico cara vista, mediante picado con medios manuales; enfoscado de cemento, a buena vista, acabado superficial rugoso, con mortero de cemento M-5; colocación de malla de triple torsión, de 13 mm de paso de malla y 0,7 mm de diámetro, acabado galvanizado, fijada a la fábrica con tacos de expansión y enfoscado con mortero reparador, reforzado con fibras, resistente a los sulfatos, de muy alta resistencia mecánica y retracción compensada, con una resistencia a compresión a 28 días mayor o igual a 40 N/mm² y un módulo de elasticidad mayor o igual a 17000 N/mm², clase R3, tipo CC, según UNE-EN 1504-3, Euroclase A1 de reacción al fuego, según UNE-EN 13501-1, compuesto por cementos especiales, áridos seleccionados, aditivos y fibras, en capa de 15 mm de espesor medio, acabado fratasado, aplicado manualmente y presionando el mortero con una llana sobre la superficie.
Incluye: Preparación de la superficie soporte. Humectación de la superficie soporte. Aplicación del mortero. Colocación de la malla. Humectación de la superficie soporte. Preparación de la mezcla. Aplicación del producto. Curado. Limpieza de los restos de obra. Retirada y acopio de los restos generados. Carga de los restos generados sobre camión o contenedor.
Criterio de medición de proyecto: Superficie medida según documentación gráfica de Proyecto.
Criterio de medición de obra: Se medirá la superficie realmente ejecutada según especificaciones de Proyecto.

| Código | Ud | Descripción | Rendimiento | Precio | Importe |
|---|---|---|---|---|---|
| mt09mor010c | m³ | Mortero de cemento CEM II/B-P 32,5 N tipo M-5, confeccionado en obra con 250 kg/m³ de cemento y una proporción en volumen 1/6. (material) | 0.015 | 115.3 | 1.730 |
| mt52mtt010a | m² | Malla de triple torsión, de 13 mm de paso de malla y 0,7 mm de diámetro, acabado galvanizado. (material) | 1.05 | 1.26 | 1.323 |
| mt07aaa012 | Ud | Taco de expansión M6, FISCHER FNA II 6X30/5". (material) | 1.1 | 0.47 | 0.517 |
| mt28mrp011g | kg | Mortero reparador, reforzado con fibras, resistente a los sulfatos, de muy alta resistencia mecánica y retracción compensada, con una resistencia a compresión a 28 días mayor o igual a 40 N/mm² y un módulo de elasticidad mayor o igual a 17000 N/mm², clase R3, tipo CC, según UNE-EN 1504-3, Euroclase A1 de reacción al fuego, según UNE-EN 13501-1, compuesto por cementos especiales, áridos seleccionados, aditivos y fibras, aplicado en espesores de hasta 35 mm en vertical y 75 mm en horizontal, para reparar elementos constructivos de hormigón estructural. (material) | 30 | 0.69 | 20.700 |
| mo020 | h | Oficial 1ª construcción. (mano de obra) | 0.46 | 22.13 | 10.180 |
| mo113 | h | Peón ordinario construcción. (mano de obra) | 0.46 | 20.78 | 9.559 |
| % | % | Costes directos complementarios | 2 % | 44.009 | 0.880 |
|  |  | Costes directos |  |  | 44.889 |

Residuos:
- colocación: mt09mor010c; factor de residuo 0.0036
- colocación: mt52mtt010a Malla de triple torsión, de 13 mm de paso de malla y 0,7 mm de diámetro, acabado galvanizado; factor de residuo 0.0188
- colocación: mt07aaa012 Taco de expansión M6, FISCHER FNA II 6X30/5"; factor de residuo 0.00364706
- colocación: mt28mrp011g; factor de residuo 0.0063

## Recursos

**mt09mor010c** m³ Mortero de cemento CEM II/B-P 32,5 N tipo M-5
Datos técnicos: Coste energético 3724.000 MJ; Emisión de CO2 323.000 kg; Código LER 17 01 01; Masa del elemento 1900 kg; Volumen 1.266667 m3

**mt52mtt010a** m² Malla de triple torsión, de 13 mm de paso de malla y 0,7 mm de diámetro, acabado galvanizado
Datos técnicos: Coste energético 12.982 MJ; Emisión de CO2 1.223 kg; Código LER 17 04 05; Masa del elemento 0.44 kg; Volumen 0.00021 m3
Residuos:
- embalaje: re170203 Plástico. (componente de residuo); rendimiento 0.02 kg; Código LER 17 02 03; Masa del elemento 1 kg; Volumen 0.001667 m3

**mt07aaa012** Ud Taco de expansión M6, FISCHER FNA II 6X30/5"
Datos técnicos: Coste energético 0.455 MJ; Emisión de CO2 0.046 kg; Código LER 17 04 05; Masa del elemento 0.017 kg; Volumen 0.000008 m3
Residuos:
- embalaje: re150101 Envases de papel y cartón. (componente de residuo); rendimiento 0.001 kg; Código LER 15 01 01; Masa del elemento 1 kg; Volumen 0.001333 m3

**mt28mrp011g** kg Mortero reparador
Datos técnicos: Coste energético 5.534 MJ; Emisión de CO2 0.544 kg; Código LER 17 01 01; Masa del elemento 1 kg; Volumen 0.000667 m3
Residuos:
- embalaje: re150101 Envases de papel y cartón; rendimiento 0.014 kg
- embalaje: re170201 Madera. (componente de residuo); rendimiento 0.001 kg; Código LER 17 02 01; Masa del elemento 1 kg; Volumen 0.000909 m3
- embalaje: re170203 Plástico; rendimiento 0.003 kg
