# Sellado de junta de dilatación con banda elástica impermeable

- Propiedad del archivo: CYPE Ingenieros S.A.
- Formato: FIEBDC-3/2016
- Programa: Generador de precios de la construcción. CYPE Ingenieros, S.A.
- Fecha: 03/07/2024
- Divisa: EUR
- Costes indirectos: 3 %
- IVA: 21 %

## N Aislamientos e impermeabilizaciones

### NI Impermeabilizaciones

#### NIJ Juntas

**NIJ050** m Sellado de junta de dilatación con banda elástica impermeable.
Sellado de junta de dilatación con banda elástica impermeable de elastómero termoplástico, de 140 mm de anchura y 1,2 mm de espesor, colocada con solapes, fijada al soporte mediante mortero bicomponente de altas prestaciones, a base de resina epoxi, (rendimiento: 0,75 kg/m), aplicado en dos capas, la primera capa antes de la colocación de la banda y la segunda capa después de la colocación de la banda, dejando libre la zona de la banda expuesta al movimiento.
Incluye: Preparación del soporte. Aplicación de la primera capa de adhesivo. Colocación de la banda. Aplicación de la segunda capa de adhesivo.
Criterio de medición de proyecto: Longitud medida según documentación gráfica de Proyecto.
Criterio de medición de obra: Se medirá la longitud realmente ejecutada según especificaciones de Proyecto.

| Código | Ud | Descripción | Rendimiento | Precio | Importe |
|---|---|---|---|---|---|
| mt09lid040d | kg | Mortero bicomponente de altas prestaciones, a base de resina epoxi. (material) | 0.75 | 16.19 | 12.143 |
| mt09lid050q | m | Banda elástica impermeable de elastómero termoplástico, de 140 mm de anchura y 1,2 mm de espesor, para sellado de juntas de movimiento. (material) | 1.1 | 7.69 | 8.459 |
| mo032 | h | Oficial 1ª aplicador de productos impermeabilizantes. (mano de obra) | 0.218 | 22.13 | 4.824 |
| mo070 | h | Ayudante aplicador de productos impermeabilizantes. (mano de obra) | 0.218 | 21.02 | 4.582 |
| % | % | Costes directos complementarios | 2 % | 30.008 | 0.600 |
|  |  | Costes directos |  |  | 30.608 |

Residuos:
- colocación: mt09lid040d Mortero bicomponente de altas prestaciones, a base de resina epoxi; factor de residuo 0.03
- colocación: mt09lid050q; factor de residuo 0.0275

## Recursos

**mt09lid040d** kg Mortero bicomponente de altas prestaciones, a base de resina epoxi
Datos técnicos: Coste energético 86.761 MJ; Emisión de CO2 3.294 kg; Código LER 17 09 04; Masa del elemento 1 kg; Volumen 0.000667 m3
Residuos:
- embalaje: re170203 Plástico. (componente de residuo); rendimiento 0.003 kg; Código LER 17 02 03; Masa del elemento 1 kg; Volumen 0.001667 m3

**mt09lid050q** m Banda elástica impermeable de elastómero termoplástico
Datos técnicos: Coste energético 11.738 MJ; Emisión de CO2 0.605 kg; Código LER 17 09 04; Masa del elemento 0.126 kg; Volumen 0.000084 m3
Residuos:
- embalaje: re150101 Envases de papel y cartón. (componente de residuo); rendimiento 0.069 kg; Código LER 15 01 01; Masa del elemento 1 kg; Volumen 0.001333 m3
