# Cubierta plana transitable, no ventilada, con solado flotante aislante, tipo invertida. Impermeabilización con láminas asfálticas, tipo bicapa

- Propiedad del archivo: CYPE Ingenieros S.A.
- Formato: FIEBDC-3/2016
- Programa: Generador de precios de la construcción. CYPE Ingenieros, S.A.
- Fecha: 03/07/2024
- Divisa: EUR
- Costes indirectos: 3 %
- IVA: 21 %

## Q Cubiertas

### QA Planas transitables, no ventiladas

#### QAG Con solado flotante aislante

**QAG022** m² Cubierta plana transitable, no ventilada, con solado flotante aislante, tipo invertida. Impermeabilización con láminas asfálticas, tipo bicapa.
Cubierta plana transitable, no ventilada, con solado flotante aislante, tipo invertida, pendiente del 1% al 5%, para tráfico peatonal privado. FORMACIÓN DE PENDIENTES: mediante encintado de limatesas, limahoyas y juntas con maestras de ladrillo cerámico hueco doble y capa de arcilla expandida, vertida en seco y consolidada en su superficie con lechada de cemento, proporcionando una resistencia a compresión de 1 MPa y con una conductividad térmica de 0,087 W/(mK), con espesor medio de 10 cm; con capa de regularización de mortero de cemento, industrial, M-5 de 4 cm de espesor, acabado fratasado; IMPERMEABILIZACIÓN: tipo bicapa, adherida, compuesta por lámina de betún modificado con elastómero SBS, LBM(SBS)-30-FV, previa imprimación con emulsión asfáltica aniónica con cargas tipo EB, y lámina de betún modificado con elastómero SBS, LBM(SBS)-30-FP adherida a la anterior con soplete, sin coincidir sus juntas; CAPA SEPARADORA BAJO PROTECCIÓN: geotextil no tejido compuesto por fibras de poliéster unidas por agujeteado, (200 g/m²); CAPA DE PROTECCIÓN Y AISLAMIENTO TÉRMICO: pavimento flotante de baldosas aislantes, formadas por 35 mm de mortero y 40 mm de poliestireno extruido, de 600x600 mm, color gris, acabado poroso, colocadas directamente sobre la capa separadora.
Criterio de valoración económica: El precio no incluye la ejecución y el sellado de las juntas ni la ejecución de remates en los encuentros con paramentos y desagües.
Incluye: Replanteo de los puntos singulares. Replanteo de las pendientes y trazado de limatesas, limahoyas y juntas. Formación de pendientes mediante encintado de limatesas, limahoyas y juntas con maestras de ladrillo. Relleno de juntas con poliestireno expandido. Vertido en seco de la arcilla expandida hasta alcanzar el nivel de coronación de las maestras, y consolidación con lechada de cemento. Vertido, extendido y regleado del mortero de regularización. Limpieza y preparación de la superficie. Aplicación de la emulsión asfáltica. Colocación de la impermeabilización. Colocación de la capa separadora bajo protección. Colocación del pavimento aislante.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3 | 0.29 | 0.870 |
| mt01arl030a | m³ | Arcilla expandida, suministrada en sacos, según UNE-EN 13055-1. (material) | 0.1 | 144.49 | 14.449 |
| mt09lec020b | m³ | Lechada de cemento CEM II/B-P 32,5 N 1/3. (material) | 0.01 | 112.6 | 1.126 |
| mt16pea020b | m² | Panel rígido de poliestireno expandido, según UNE-EN 13163, mecanizado lateral recto, de 20 mm de espesor, resistencia térmica 0,55 m²K/W, conductividad térmica 0,036 W/(mK), para junta de dilatación. (material) | 0.01 | 1.34 | 0.013 |
| mt08aaa010a | m³ | Agua. (material) | 0.014 | 1.5 | 0.021 |
| mt09mif010ca | t | Mortero industrial para albañilería, de cemento, color gris, categoría M-5 (resistencia a compresión 5 N/mm²), suministrado en sacos, según UNE-EN 998-2. (material) | 0.075 | 53.48 | 4.011 |
| mt14lba010c | m² | Lámina de betún modificado con elastómero SBS, LBM(SBS)-30-FP, de 2,5 mm de espesor, masa nominal 3 kg/m², con armadura de fieltro de poliéster no tejido de 160 g/m², de superficie no protegida. Según UNE-EN 13707. (material) | 1.1 | 5.54 | 6.094 |
| mt14lba010a | m² | Lámina de betún modificado con elastómero SBS, LBM(SBS)-30-FV, de 2,5 mm de espesor, masa nominal 3 kg/m², con armadura de fieltro de fibra de vidrio de 60 g/m², de superficie no protegida. Según UNE-EN 13707. (material) | 1.1 | 4.8 | 5.280 |
| mt14iea020c | kg | Emulsión asfáltica aniónica con cargas tipo EB, según UNE 104231. (material) | 0.3 | 3.3 | 0.990 |
| mt14gsa020ce | m² | Geotextil no tejido compuesto por fibras de poliéster unidas por agujeteado, con una resistencia a la tracción longitudinal de 1,63 kN/m, una resistencia a la tracción transversal de 2,08 kN/m, una apertura de cono al ensayo de perforación dinámica según UNE-EN ISO 13433 inferior a 27 mm, resistencia CBR a punzonamiento 0,4 kN y una masa superficial de 200 g/m², según UNE-EN 13252. (material) | 1.05 | 0.93 | 0.977 |
| mt15lfs010a | m² | Baldosa aislante, formada por 35 mm de mortero y 40 mm de poliestireno extruido, conductividad térmica 0,033 W/(mK). (material) | 1.05 | 24.85 | 26.093 |
| mo020 | h | Oficial 1ª construcción. (mano de obra) | 0.208 | 22.13 | 4.603 |
| mo113 | h | Peón ordinario construcción. (mano de obra) | 0.372 | 20.78 | 7.730 |
| mo029 | h | Oficial 1ª aplicador de láminas impermeabilizantes. (mano de obra) | 0.23 | 22.13 | 5.090 |
| mo067 | h | Ayudante aplicador de láminas impermeabilizantes. (mano de obra) | 0.23 | 21.02 | 4.835 |
| % | % | Costes directos complementarios | 2 % | 82.182 | 1.644 |
|  |  | Costes directos |  |  | 83.826 |

Residuos:
- colocación: mt04lvc010c; factor de residuo 0.04494
- colocación: mt01arl030a Arcilla expandida, suministrada en sacos, según UNE-EN 13055-1; factor de residuo 0.003
- colocación: mt09lec020b Lechada de cemento CEM II/B-P 32,5 N 1/3; factor de residuo 0.0036
- colocación: mt16pea020b; factor de residuo 0.048
- colocación: mt09mif010ca; factor de residuo 0.0189
- colocación: mt14lba010c; factor de residuo 0.07
- colocación: mt14lba010a; factor de residuo 0.07
- colocación: mt14iea020c Emulsión asfáltica aniónica con cargas tipo EB, según UNE 104231; factor de residuo 0.007
- colocación: mt14gsa020ce; factor de residuo 0.07

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos, según UNE-EN 13055-1
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt14lba010c** m² Lámina de betún modificado con elastómero SBS
Datos técnicos: Coste energético 176.114 MJ; Emisión de CO2 4.981 kg; Código LER 17 03 02; Masa del elemento 3 kg; Volumen 0.003 m3
Residuos:
- embalaje: re170203 Plástico; rendimiento 0.05 kg

**mt14lba010a** m² Lámina de betún modificado con elastómero SBS
Datos técnicos: Coste energético 176.114 MJ; Emisión de CO2 4.981 kg; Código LER 17 03 02; Masa del elemento 3 kg; Volumen 0.003 m3
Residuos:
- embalaje: re170203 Plástico; rendimiento 0.05 kg

**mt14iea020c** kg Emulsión asfáltica aniónica con cargas tipo EB, según UNE 104231
Datos técnicos: Coste energético 31.940 MJ; Emisión de CO2 0.230 kg; Código LER 17 03 02; Masa del elemento 1 kg; Volumen 0.001 m3

**mt14gsa020ce** m² Geotextil no tejido compuesto por fibras de poliéster unidas por agujeteado
Datos técnicos: Coste energético 10.881 MJ; Emisión de CO2 0.565 kg; Código LER 17 06 04; Masa del elemento 0.2 kg; Volumen 0.000333 m3
Residuos:
- embalaje: re170203 Plástico; rendimiento 0.024 kg
