# Pavimento industrial, sistema MasterTop PG "MBCC de Sika"

- Propiedad del archivo: CYPE Ingenieros S.A.
- Formato: FIEBDC-3/2016
- Programa: Generador de precios de la construcción. CYPE Ingenieros, S.A.
- Fecha: 03/07/2024
- Divisa: EUR
- Costes indirectos: 3 %
- IVA: 21 %

## R Revestimientos y trasdosados

### RS Pavimentos

#### RSI Sistemas de pavimentos industriales y decorativos

**RSI015** m² Pavimento industrial, sistema MasterTop PG "MBCC de Sika".
Pavimento industrial, realizado con el sistema MasterTop 135 PG "MBCC de Sika", apto para aparcamientos, en interiores, constituido por solera de hormigón con adición de fibras de 20 cm de espesor, realizada con hormigón HM-20/B/20/X0 fabricado en central y vertido desde camión con un contenido de fibras sin función estructural, fibras de polipropileno MasterFiber 022 "MBCC de Sika" de 0,6 kg/m³, extendido y vibrado manual mediante regla vibrante; aplicación sobre el hormigón fresco de capa de rodadura de 10 mm de espesor de mortero fluido de fraguado rápido, MasterTop 135 PG "MBCC de Sika", CT - C60 - F10 - A6, según UNE-EN 13813, color gris (20 kg/m²) y acabado superficial mediante fratasado y pulido mecánicos.
Criterio de valoración económica: El precio no incluye la base de la solera ni la ejecución y el sellado de las juntas.
Incluye: Preparación de la superficie de apoyo del hormigón. Replanteo de las juntas de construcción y de dilatación. Tendido de niveles mediante toques, maestras de hormigón o reglas. Riego de la superficie base. Mezclado en camión hormigonera. Vertido, extendido y vibrado del hormigón. Resolución de encuentros y puntos singulares. Aplicación de la capa de rodadura. Extendido del líquido reductor de la evaporación y mejorador superficial. Fratasado mecánico de la superficie. Pulido mecánico. Curado del hormigón. Limpieza final del pavimento.
Criterio de medición de proyecto: Superficie medida en proyección horizontal, según documentación gráfica de Proyecto.
Criterio de medición de obra: Se medirá, en proyección horizontal, la superficie realmente ejecutada según especificaciones de Proyecto.

| Código | Ud | Descripción | Rendimiento | Precio | Importe |
|---|---|---|---|---|---|
| mt10hmf010tLb | m³ | Hormigón HM-20/B/20/X0, fabricado en central. (material) | 0.21 | 85.8 | 18.018 |
| mt08frb010a | kg | Fibras de polipropileno MasterFiber 022 "MBCC de Sika", de 12 mm de longitud y de entre 31 y 35 micras de diámetro, según UNE-EN 14889-2, para prevenir fisuras por retracción en elementos de hormigón. (material) | 0.12 | 2.53 | 0.304 |
| mt09bnc015d | kg | Mortero fluido de fraguado rápido, MasterTop 135 PG "MBCC de Sika", CT - C60 - F10 - A6, según UNE-EN 13813, color gris, compuesto de cemento y aditivos, con resistencia a los sulfatos, a los álcalis y al agua de mar y una resistencia a la abrasión según el método Böhme UNE-EN 13892-3 de 6 cm³ / 50 cm². (material) | 20 | 0.99 | 19.800 |
| mq04dua020b | h | Dumper de descarga frontal de 2 t de carga útil. (maquinaria) | 0.045 | 10.38 | 0.467 |
| mq06vib020 | h | Regla vibrante de 3 m. (maquinaria) | 0.037 | 5.23 | 0.194 |
| mq06fra010 | h | Fratasadora mecánica de hormigón. (maquinaria) | 0.29 | 5.68 | 1.647 |
| mq06pym020 | h | Mezcladora-bombeadora para morteros autonivelantes. (maquinaria) | 0.232 | 10.91 | 2.531 |
| mq06aca030 | h | Pulidora para pavimentos de hormigón, compuesta por platos giratorios a los que se acoplan una serie de muelas abrasivas diamantadas, refrigeradas con agua, con sistema de aspiración. (maquinaria) | 0.232 | 14.18 | 3.290 |
| mo121 | h | Oficial 1ª aplicador de pavimentos industriales. (mano de obra) | 1.033 | 22.13 | 22.860 |
| mo122 | h | Ayudante aplicador de pavimentos industriales. (mano de obra) | 1.033 | 21.02 | 21.714 |
| % | % | Costes directos complementarios | 2 % | 90.825 | 1.817 |
|  |  | Costes directos |  |  | 92.642 |

Residuos:
- colocación: mt10hmf010tLb Hormigón HM-20/B/20/X0, fabricado en central; factor de residuo 0.00135719
- colocación: mt08frb010a; factor de residuo 0.0275
- colocación: mt09bnc015d; factor de residuo 0.0063

## Recursos

**mt10hmf010tLb** m³ Hormigón HM-20/B/20/X0, fabricado en central
Datos técnicos: Coste energético 1840.000 MJ; Emisión de CO2 230.000 kg; Código LER 17 01 01; Masa del elemento 2300 kg; Volumen 1.533333 m3

**mt08frb010a** kg Fibras de polipropileno MasterFiber 022 "MBCC de Sika"
Datos técnicos: Coste energético 93.221 MJ; Emisión de CO2 2.924 kg; Código LER 17 02 03; Masa del elemento 1 kg; Volumen 0.001667 m3
Residuos:
- embalaje: re170203 Plástico. (componente de residuo); rendimiento 0.003 kg; Código LER 17 02 03; Masa del elemento 1 kg; Volumen 0.001667 m3

**mt09bnc015d** kg Mortero fluido de fraguado rápido
Datos técnicos: Coste energético 7.294 MJ; Emisión de CO2 0.494 kg; Código LER 17 01 01; Masa del elemento 1 kg; Volumen 0.000667 m3
Residuos:
- embalaje: re150101 Envases de papel y cartón. (componente de residuo); rendimiento 0.014 kg; Código LER 15 01 01; Masa del elemento 1 kg; Volumen 0.001333 m3
- embalaje: re170201 Madera. (componente de residuo); rendimiento 0.001 kg; Código LER 17 02 01; Masa del elemento 1 kg; Volumen 0.000909 m3
- embalaje: re170203 Plástico; rendimiento 0.003 kg
